# SIRADOS
Kostenanschlag (GAEB DA XML 3.2, DA82)
Währung: EUR
Erstellt mit: GXML Toolbox V3.3 R20210630, Sirados, 04.08.2021

## 1 Baudaten
Datum: 30.06.2021
EP-Anteile: Lohn; Material; Gerät

### Buch 10 Neubau

#### Gewerk 10.016 Zimmer- und Holzbauarbeiten

##### Untergewerk 10.016.0 Zimmer- und Holzbauarbeiten

###### Titel 10.016.0.39 Bekleidungen an Außenwänden

**10.016.0.39.003 Unterkonstruktion, Außen-Mauerwerk, 50/100 mm, Lattenweite 80 cm**
Unterkonstruktion aus Kantholz auf Außenmauerwerk mit Dübeln befestigt, senkrecht.
Holzart: Fichte / Kiefer / Tanne
S ... [SIRADOS-Demo, Stand 07/2021]
EP: 0,000
Leistungsbereichkatalog: 016
SIRADOS ID: 11545713
